# FIS_Neubau Sanitärkiosk
Angebotsaufforderung (GAEB 90, DA83)
Währung: EUR
Auftraggeber: Zweckverband Lausitzer Seenland Brandenburg

## Zusätzlicher Text
Leistungsverzeichnis

Gewerk / Los:
Los 8 - Innentüren und
Elemente

Bauvorhaben:

 Modernisierung Freizeitinfrastruktur am
Seestrand Senftenberg - Neubau
Sanitärkiosk

Bauort:
Am Stadthafen, 01968 Senftenberg

Bauherr:
Zweckverband Lausitzer Seenland Brandenburg
Straße zur Südsee 1, 01968 Senftenberg

Planung und Bauleitung:

Ansprechpartner:
Hauptstraße 22
01454 Radeberg

Herr Bergstein / Herr Kersten (ZV LSB)

Angebotsabgabe:
13. April 2026, 14:45Uhr

Ausführungszeitraum:
08.06.2026 - 20.10.2026

Bieter:
Ausschreibender:

ungeprüfte Angebotssumme inkl. MwSt:
geprüfte Angebotssumme inkl. MwSt:

EUR  ...................................................................
EUR  .................................................................

........................................................................
......
........................................................................
......
Ort, Datum, Stempel und Unterschrift
Ort, Datum, Stempel und Unterschrift

## Zusätzlicher Text
Baubeschreibung

Lage
Der Zweckverband Lausitzer Seenland Brandenburg plant in unmittelbarer
Umgebung des Stadthafens Senftenberg die weitere touristische
Entwicklung der Seestrandbereiche, u.a. mit Umgestaltung bzw.
Modernisierung des westlichen ('Seestrand Senftenberg West')
Strandabschnittes, hier "Westmole" genannt.
Untergrund  : Flaches Gelände
Geländehöhe  : OKG ca.= 101,54m ü.NN
Windlastzone  : 2
Geländekategorie  :
Gebäudehöhe über Gelände: OKFFB = 101,58m ü.NN

Baugelände
Der Gebäudeneubau gliedert sich in den Hauptfunktionsbereich am
Seestrand Senftenberg West ein. Die weitreichend gestaltete Anlage wird
durch den Strandbereich, den bestehenden Spielplatz mit elf blau
geformten EPDM-Hügeln und einer Vielzahl an Bestandsgehölzen geprägt.
Der Baustandort des Sanitärgebäudes mit Imbissversorgung ist in
unmittelbarer Nähe zum bestehenden Wegenetz, zwischen seeumlaufenden
Radweg und Gehweg am Spielplatz, zu verorten.
Die Exposition des Geländes kann als nahezu eben mit einem leichten
Gefälle zum Seestrand wahrgenommen werden.

3. Baugrund
Am 31.03.2025 wurde ein Baugrundgutachten vorgelegt. Folgende Aussagen
mit Relevanz für den Hochbau wurden getroffen:
stark wechselhafte Baugrundverhältnisse, bestehend aus enggestuften
Sanden der Bodengruppe SE und ausgeprägt plastische Schluffe der
Bodengruppe UA anstehen -> schwach durchlässig; Austauschbodenschichten
ggf. in einer Lagenstärke von 0,30 m vorsehen
Sande der Bodengruppen SW, SU und SU*, Kiese der Bodengruppe GE sowie
Tone der Bodengruppen TA und TM -> durchlässig bis stark durchlässig
keine erhöhten Gehalte an Schadstoffen
Frostzone II -> Frosteindringtiefe von 1.30 m
Angabe von Bemessungskenngrößen für Gründungskörper Gebäude
ergänzende Setzungsberechnungen werden empfohlen
Wasserhaltungsarbeiten einplanen
Baumaßnahme möglichst in regenarmer Jahreszeit durchführen.

4. Kurzbeschreibung Architektur

Ein extensives Gründach ist von den Flachdachrändern abgesetzt und mit
einer Attika eingefasst. Die Entwässerung erfolgt mittels Gefälledämmung
in eine einzelne offene Dachrinne auf der Nordseite. Dort sind auch die
beiden Fallrohre angeschlossen, verdeckt durch die Vorgehängte
Hinterlüftete Fassade (VHF).
Als Intensivbegrünung wurde ein "Naturdach" mit einer mittleren Höhe von
200 mm gewählt.

Die Deckenplatte kragt auf der Südseite in Gebäudelänge aus und bietet
einen durchgehenden Regen- und Sonnenschutz. Müll- und Flaschensammler
sind in der vorbauenden, brüstungshohen Ablage integriert. An der
Nordseite ist eine Strom- und Wasserentnahmestelle für Veranstaltungen
in der Fassade integriert.

Für die VHF wurde eine stoßsichere HPL-Fassadenplatte gewählt, die durch
lineare Fräsungen eine unregelmäßige horizontale
Schalungs-/Lamellenstruktur erhalten wird.

5. Kurzbeschreibung Tragwerksplanung

Dachkonstruktion:
- Flachdach als Stb.- Decke mit einseitiger Auskragung.
- ohne thermische Trennung (Gebäude unbeheizt).

Außenwände:
- Tragende Wände Kalksandsteinmauerwerk D = 17.5 cm.
- um den Hausanschlußraum als Porenbeton-Mauerwerk D=24 cm
  Anmerkungen:
1) Ausbildung mit zusätzlichen Stb.-Stützen an den hinteren
Gebäudeecken.
2) Verankerung der geplanten Fassade an einer geeigneten
Unterkonstruktion,

Innenwände:
- Tragende Wände Kalksandsteinmauerwerk D = 17.5 cm (bzw. 11.5 cm)
- Teilbereich Kühlzelle in Porenbetonmauerwerk D = 24 cm
- Anordnung von Stahlbeton-Zugstützen in den Wandecken unter der nicht
auskragenden Decke

Gründung:
- Gründung mit Stahlbetonbodenplatte (mind. H=20 cm) und umlaufender
Frostschürze
- auf tragfähig hergestellten Unterbau nach Vorgaben im o.a.
Baugrundgutachten

Aussteifung:
Der geplante Anbau ist durch Stahlbetondeckenscheiben und Wandscheiben
in ausreichender Anzahl ausgesteift.

6. Kurzbeschreibung Technische Gebäudeausstattung

Für die TGA gelten im Bereich der Sanitäranlagen die Anforderungen einer
vandalensicheren Ausführung. Die Beheizung des Objektes entfällt und die
Warmwasserbereitung soll im behindertengerechten WC und der Küche
dezentral erfolgen. Die WC sind über Außenwandeinheiten zu belüften. Für
den Kioskbereich sind bauseits nur die HLSE-Anschlüsse gem.
Ausstattungsplan vorzubereiten und für die Küchenabluft über Dach nur
der Lüftungsanschluss.
Neue Hausanschlüsse Elektro und Telekommunikation müssen beantragt und
von den Netzbetreibern hergestellt werden.

Wir empfehlen vor Angebotsabgabe eine Besichtigung des Objekts bzw. eine
Einsichtnahme in die Planungsunterlagen des Architekten.

## Zusätzlicher Text
Zusätzliche Technische Vertragsbedingungen
Innentüren, Tore

1 Grundlagen
Für die Leistungen dieses Gewerks gelten die VOB Teil C, insbesondere
ATV DIN 18355 - Tischlerarbeiten,
ATV DIN 18357 - Beschlagarbeiten,
ATV DIN 18358 - Rollladenarbeiten,
ATV DIN 18360 - Metallbauarbeiten,
ATV DIN 18361 - Verglasungsarbeiten
und die Allgemein Anerkannten Regeln der Technik.

Ergänzend hierzu gelten die Regelwerke der nachstehend genannten
Herausgeber in der zum Zeitpunkt der Ausführung gültigen Fassung als
Grundlage von Kalkulation und Arbeitsausführung:
BAKT: Bundesarbeitskreis Trockenbau,
BIV: Bundesinnungsverband des Glaserhandwerks,
Deutsche Bauchemie e. V.,
DGfdB: Deutsche Gesellschaft für das Badewesen e. V.,
DGUV: Deutsche Gesetzliche Unfallversicherung e. V.,
DIN: Deutsches Institut für Normung e. V.,
FTA: Fachverband Türautomation e. V.,
GDA: Gesamtverband der Aluminiumindustrie e. V.,
GSB International e. V.,
ift Rosenheim GmbH,
Informationsverein Holz e. V.,
IVD: Industrieverband Dichtstoffe e. V.,
RAL: Deutsches Institut für Gütesicherung und Kennzeichnung e. V.,
RAL: Gütegemeinschaft Fenster, Fassaden und Haustüren e. V.,
ttz: Industrieverband Tore Türen Zargen e. V.,
VDE Verlag GmbH,
VdS Schadenverhütung GmbH.

2 Vorbereitung und Planung
Innerhalb von 10 Tagen nach Auftragserhalt, in jedem Fall jedoch
rechtzeitig vor Materialdisposition und Ausführungsbeginn, wird der AN
dem AG unaufgefordert den Teil seiner späteren Dokumentation übergeben,
aus dem alle bauaufsichtlichen Zulassungen, Prüfzeugnisse,
Einbaubedingungen und technischen Eigenschaften der vom AN zum Einbau
vorgesehenen Produkte ersichtlich sind.

Der AN hat den AG auf die für die angebotenen Leistungen erforderlichen
bauseitigen Vorleistungen rechtzeitig vor Ausführungsbeginn der an ihn
beauftragten Leistungen hinzuweisen.

Rechtzeitig vor Beginn der Ausführung seiner Arbeiten hat der AN
eigenverantwortlich vorgegebene Maße und benannte Höhen auf
Übereinstimmung mit am Bau vorhandenen Meterrissen zu prüfen und
erforderlichenfalls die Maßgenauigkeit des Rohbodens durch Nivellement
festzustellen. Bei Überschreitung der Toleranzgrenzen ist der
Auftraggeber unverzüglich zu verständigen.

Der AN plant eigenverantwortlich seinen baustelleninternen
Arbeitsablauf. Hieraus folgernd sind alle eventuellen bauablaufbedingten
Aufwendungen für Hebezeuge, Mobilkraneinsätze, Lehren etc. integraler
Leistungsbestandteil des AN und werden nicht gesondert vergütet, soweit
nicht in Leistungspositionen ausdrücklich abweichend beschrieben.

Soweit der AN wartungspflichtige Anlagen, Bauelemente oder -leistungen
ausführt, wird er unaufgefordert und rechtzeitig vor Abnahme seiner
Leistungen dem AG Wartungsverträge vorlegen, die für die Dauer des
Gewährleistungszeitraums alle zur Erhaltung der Gewährleistungsansprüche
des AG erforderlichen Leistungen enthalten, und um ggf. bestehende
bauaufsichtliche Anforderungen an regelmäßige Wartungen und Prüfungen zu
erfüllen.

Vor Beginn der Arbeiten ist vom AN eine Werkstatt- und Montageplanung zu
erstellen und dem AG vor Ausführung zur Prüfung und Freigabe vorzulegen.
Bestandteil der Werkstatt- und Montageplanung des AN sind u. a.:
statische Bemessung der Scheibenstärken (angegebene Glasstärken sind nur
als Gestaltungsvorschlag zu verstehen),
Nachweise statischer, brandschutz-, schallschutz-, wärmeschutz- und
sicherheitstechnischer Art, unter Berücksichtigung möglicher
auftretender Verformungen und Spannungen durch Stoß und thermische
Belastungen,
Bemessung der Konstruktionen einschließlich Verkehrslasten
einschließlich der Unterkonstruktionen und der Verankerung,
Türlisten unter Berücksichtigung der erforderlichen
Öffnungs-/Durchgangsbreiten und Öffnungsrichtungen sowie aller für den
Brandschutz relevanten Einbauteile, Funktionsmechanismen, Schließer
sowie Schließfolgeregelung, FSA, Beschläge, Fluchttürwächter,
Fluchttürterminals. Jede Türanlage erhält eine Nummer, die in den
Grundrissen eingetragen wird.

Der AN erstellt Übersichtspläne über elektrisch oder elektronisch
aufzuschaltende Türelemente unverzüglich, spätestens 10 Tage nach
Beauftragung, zur Vorlage beim AG. Der AN stimmt diese auch mit dem
Elektrogewerk ab. Soweit elektromotorische Türantriebe
Leistungsbestandteil des AN sind, erstellt dieser unaufgefordert eine
Gefährdungsanalyse für jede unterschiedliche Einbausituation zum
Nachweis der Zulässigkeit des Einbaus am konkreten Einbauort.

Der AN prüft im Rahmen seiner Arbeitsvorbereitung die
Elektroinstallationsplanung des AG auf Vollständigkeit und Lage der
Anschlüsse für die Türelemente.

Der AN übergibt unverzüglich, spätestens innerhalb von 10 Tagen nach
Beauftragung, eine Zusammenstellung aller Einbauanleitungen an den AG
und weist auf erforderliche Vorleistungen in den Trockenbauwänden hin.

Der AN klärt mit Erstellung der Türliste rechtzeitig vor Bestellung der
Türen die erforderliche Einbauhöhe der Türdrücker und weist den AG auf
die Vorgabehöhe 850 mm aus DIN 18040-2 Tabelle 1 hin.

Soweit Tür- oder Fensterlisten sowie Glasstärken in der
Leistungsbeschreibung benannt, gelten diese nur als Kalkulations-, nicht
aber als Ausführungsgrundlage.

Der AN unterbreitet dem AG mit Angebotsabgabe ein weiteres, gesondertes
Angebot für die regelmäßige jährliche Wartung aller
brandschutzrelevanten Bauteile für die Dauer von 5 Jahren. Die Wartung
ist von qualifizierten Fachkräften nach EN 14677 durchzuführen.

3 Türen
3.1 Türliste des AN, Werkstatt- und Montageplanung
Der AN erstellt innerhalb einer Woche nach Auftragserhalt eine Türliste
auf Grundlage eines örtlichen Aufmaßes, der Ausführungsplanung des AG,
der Leistungsbeschreibung und dieser ZTV. Stellt der AN in diesem
Zusammenhang Widersprüche zwischen den verschiedenen
Ausführungsgrundlagen fest, weist er den AG auf diese Widersprüche
ausnahmslos hin und fordert Aufklärung und Entscheidung des AG
rechtzeitig vor Materialbestellung ein. Die Erstellung der AN-seitigen
Türliste gilt als Werkstatt- und Montageplanung des AN.

Der AN trägt in die von ihm zu erstellende Türliste alle lichten
Durchgangsbreiten von Türflügeln ein, die sich aus der Kombination
seiner Türkonstruktionen und der vorhandenen Öffnungsmaße ergeben. Er
gleicht unaufgefordert und zum Zeitpunkt der Erstellung der Türliste die
von ihm ermittelten lichten Durchgangsbreiten mit den vom AG
anzugebenden mindesterforderlichen Durchgangsbreiten ab und meldet
erforderlichenfalls beim AG Bedenken an, wenn geforderte lichte
Durchgangsbreiten nicht eingehalten werden können.

Eckstöße von Bekleidungen und Verleistungen sind auf Gehrung
auszuführen. Bekleidungen und Verleistungen sind im Material und mit der
gleichen Oberflächenbehandlung wie die Einbauelemente herzustellen.

Falzdichtungen und Türdrücker sind erst nach Ausführung der
Malerarbeiten einzubauen und in den Türecken auf Gehrung zu schneiden.

3.2 Zargen
Vor dem Verputzen eingesetzte Türzargen sind so auszubilden, dass sie
nach ihrem Einbau die Lehre für Innen- und Außenputz bzw. bei
mehrschichtigen Außenwänden für Innenputz und Wetterschutzhaut
(Verblender o. Ä.) bilden. Daher sind alle Zargen abschnittsweise in die
Rohbauwandöffnungen einzumessen. Die Zargen und Türschlagrichtung aller
Türen sind so auszuwählen, dass die Zargenspiegel-Ansichtsbreiten von
Türen unterschiedlicher Funktion gleichartig erscheinen.

Wegen der Lehrfunktion sind die Zargen flucht-, lot- und maßgerecht
einzubauen. Dabei sind die zulässigen Toleranzen, speziell die
Winkeltoleranzen in horizontaler und vertikaler Richtung, der
vorleistenden Gewerke auszugleichen.

Sind Umfassungszargen mit Mörtel zu füllen, ist die Tür bis zur
Erhärtung geschlossen zu halten und gegen unbefugtes Öffnen zu sichern.
Ein Einschäumen von Türen mit Rauch- oder Brandschutzanforderung ist
nicht zulässig, es sind Türen mit entsprechender Einbauanweisung
vorzusehen.

Zargen ungefälzter Türen sind so maßhaltig zu setzen, dass die Fugenmaße
zwischen Türblatt und Türzarge maximal 2 mm differieren. Der hierfür
erforderliche erhöhte Aufwand ist vom AN zu berücksichtigen.

Stahlzargen und Zargen aus Holzwerkstoffen müssen Abweichungen von
geplanten Soll-Wanddicken von -5 bis +10 mm ausgleichen können.
Stahlzargen sind mit einer Mindestblechdicke von 1,5 mm für Türen ohne
Funktionsanforderung im Wohnungsbau und 2 mm für alle übrigen Türen
auszuführen.

3.3 Unterer Abschluss
Der AN stellt durch seine Montage sicher, dass die Fuge unterhalb von
Rauchschutztüren nicht größer als in der Einbauanleitung des Herstellers
vorgegeben ist. Sollte die bauliche Vorleistung hierfür nicht geeignet
sein, so informiert der AN den AG rechtzeitig vor Ausführung hierüber.

Brandschutztüren dürfen unterseitig nur bis zu einer maximalen Höhe, in
der Regel nicht mehr als 2 cm, unterseitig gekürzt werden. Unterschnitte
zur Nachströmung gemäß Prüfzeugnis oder bauaufsichtlicher Zulassung
unter Brandschutztüren sind unzulässig.

Türen in Bereichen mit Warenverkehr dürfen nur maximal 4 mm
Schwellenhöhe aufweisen. Hauseingangstüren sind generell mit unterer
Anschlagschiene herzustellen, soweit kein Warentransport stattfindet.

Der untere Abschluss von Außentüren ist standardmäßig vom AN mit einer
Kunststoff-Abdichtungsbahn mit beidseitig mindestens 15 cm seitlichem
Überstand vorzurüsten. Die Abdichtungsbahn ist vom AN am Untergrund
vollflächig zu verkleben. Der untere Anschluss von Außentüren mit
Aufständerung ist durch feuerverzinkte Stahlteile und Wärmedämmelemente
auszuführen.

Behindertengerechte, ebenengleiche Ausgänge an Terrassen und Balkonen
bedingen konstruktive Maßnahmen wie etwa beheizte und an die
Entwässerung angeschlossene Rinnen vor solchen Türanschlüssen. Soweit
der AN die Gefahr von Wassereinbruch durch mangelnde Aufkantungshöhen an
Türen vermuten kann, teilt er dies dem AG rechtzeitig vor Ausführung der
Leistungen mit.

Alle unteren Rahmenprofile von Fest- und Flügelrahmen müssen eine Höhe
von mindestens 105 mm aufweisen.

Soweit der AN während der Bauausführung keine Trennfugen im Estrich
unterhalb von Türen mit Schallschutzanforderungen an geeigneter Stelle
in trittschallentkoppelnder, Unterboden-trennender Art Türen vorfindet,
meldet er dem AG gegenüber diesbezüglich Bedenken an.

3.4 Feuerschutzabschlüsse und Rauchschutzabschlüsse
Rauch- und Brandschutztüren sind generell als geprüfte Einheit aus
Türzarge, Türblatt und den für die Funktion erforderlichen Beschlägen
als einheitliches System auszuführen.

Feuerschutztüren müssen selbstschließend sein. Als Betriebszustand gilt
"ständig geschlossen", falls nicht beschrieben oder in den
Planungsunterlagen ersichtlich.

Zu jeder Funktionstür sind vom Hersteller Einbau- und
Wartungsanleitungen sowie Einbaurichtlinien aus dem Zulassungsbescheid
mitzuliefern. Erforderliche Abnahmen und Inbetriebnahmen sind als
Leistung des AN rechtzeitig durchführen zu lassen und zu dokumentieren.

3.5 Schließung
Alle Rahmentüren sowie alle Mietbereichszugangstüren sind generell so
vorzurüsten, dass ein nachträglicher Austausch der Schließbleche gegen
elektrische Türöffner ohne weitere Nachrüstungs- und Umbaumaßnahmen
unter Wahrung der Zulassung des Elements stattfinden kann. Die
entsprechenden Kabel sind als Vorrüstung verdeckt einzulegen,
Schließbleche sind in entsprechender Dimensionierung vorzusehen. Die
Kabelführung ist für die spätere Nachrüstung von im Türfalz liegenden
("verdeckten") Kabelschaukeln vorzusehen.

3.6 Panikverschluss-Türen in Flucht- und Rettungswegen
Anti-Panikbeschläge sind an allen Türen in Flucht- und Rettungswegen mit
Betätigung in Fluchtrichtung erforderlich, um ein jederzeitiges
ungehindertes Öffnen dieser Türen sicherstellen.

Soweit bei 2-flg. Türen die erforderliche lichte Türdurchgangsbreite vom
Gangflügel alleine nicht gewährleistet wird, sind Vollpanikbeschläge mit
Schaltschloss in die Standflügel zu integrieren, die Betätigungsseiten
sind hierbei fluchtrichtungsabhängig festzulegen. Erforderlichenfalls
sind beidseitige Betätigungen auf Standflügeln vorzusehen.

Alle Türen in Flucht- und Rettungswegen sind ausschließlich mit nach EN
179 geprüften Türdrückern oder nach EN 1125 geprüften
Panikstangenbeschlägen auszurüsten. Die in diesen Normen geforderten
geringen Betätigungskräfte werden vom Türhersteller in der
Kombinationsprüfung von Tür und Beschlag mit Prüfnachweisen belegt.

Sofern Türen in Flucht- und Rettungswegen permanent geschlossen gehalten
werden sollen, kann dies nur über Fluchttürterminals gewährleistet
werden, die den Türverschluss bei Auslösung der Brandmeldeanlage
aufheben. Alternativ hierzu können mechanisch-elektroakustische
Fluchttürwächter eingesetzt werden, die akustischen Alarm bei
unberechtigter Türöffnung geben.

3.7 Türschließer
Soweit nicht anders beschrieben, ist die Oberfläche von Türschließern in
Aluminiumsilber vorzusehen. Türschließer von Außentüren werden auf der
Innenseite der Fassade (nicht außenseitig, also Über-Kopf-Montage)
montiert.

Scherentürschließer sind nicht zulässig, sofern nicht ausdrücklich in
nachfolgenden Leistungspositionen gefordert. Obentürschließer sind
standardmäßig mindestens als Gleitschienentürschließer (GLS) mit
mechanischer Rastfeststellung auszuführen. Vollintegrierte Türschließer
sind bei Holzrahmentüren als Mindeststandard festgelegt.

Die Schließkraft und -geschwindigkeit sind örtlich vom AN unmittelbar
vor der Abnahme einzustellen. Eine Nachbegehung ca. 3 Monate nach
Inbetriebnahme zum Nachstellen aller Türschließer gehört zum
Leistungsumfang des AN.

Sämtliche Befestigungsmittel für Türen am Baukörper müssen aus
nichtrostendem Material bestehen oder verzinkt sein. Gegebenenfalls sind
Verstärkungen vorzusehen, die ein Ausreißen des Schließmechanismus
verhindern, wenn die Türkonstruktion dies erfordert.

Bauaufsichtlich erforderliche Türschließer an Türen, deren Betätigung
für die Nutzer einen außergewöhnlich hohen Kraftaufwand erfordert
(Bettlägerige, Senioren, kleinere Kinder), sollen Freilaufvorrichtungen
erhalten, die auf eine Brandmeldeanlage aufzuschalten sind und die
sicherstellen, dass sich die Türschließer so lange im Freilauf befinden,
bis die Gebäudebrandmeldeanlage oder die RMZ Alarm auslösen. Der AN
weist den AG auf das Erfordernis solcher Freilauftürschließer im Rahmen
seiner Werkstatt- und Montageplanung hin.

Nach Malerarbeiten und Bodenbelag, OTS und Absenkdichtungen
betriebsfertig herstellen.

3.8 Feststellanlagen und Freilauftürschließer
Überall dort, wo mit betriebsbedingter Offenhaltung von Türen und Toren
mit Brand- und/oder Rauchschutzanforderung zu rechnen ist, muss eine
Türfeststellanlage (FSA) eingebaut werden. Bei allen flurquerenden
Türen, die keinen Nutzungseinheitenabschluss darstellen, ist davon
auszugehen, dass diese mit einer FSA auszustatten sind. Der AN weist den
AG auf die Erfordernis von Feststellanlagen im Rahmen seiner Werkstatt-
und Montageplanung hin. Alle FSA erhalten einen separaten Wandtaster zur
Auslösung der FSA mit Beschriftung "Tür schließen".

Die Offenhaltung bei Drehflügeltüren erfolgt in der Regel als
teilintegrierte Anlage im Obentürschließer mit im Sturz integriertem
Rauchmelder, soweit nicht ausdrücklich mit Haftmagneten beschrieben. Der
Offenhaltungswinkel soll mindestens 115° betragen.

Alle Feststellanlagen sind als in die Gleitschienentürschließer
integrierte Feststellanlagen einschließlich Rauchmeldezentrale
auszuführen. Die Höhe des auf den Rahmen aufbauenden Bauteils soll nicht
mehr als 35 mm betragen.

Alle Rauchmeldezentralen weisen die Möglichkeit zum Anschluss mindestens
zwei externer Deckenrauchmelder sowie einen potenzialfreien Kontakt zur
Aufschaltung eines (bauseitigen) Buskopplers einer Brandmeldeanlage zur
zentralen Auslösung der Türschließfunktion auf.

In Bereichen mit hohen mechanischen Beanspruchungen (Schulen,
Warenhäusern, Produktionen) sind ausschließlich Wandhaftmagente
vorzusehen. Der AN weist den AG mit Erstellung der Türliste auf das
Erfordernis von Wandverstärkungen zur Aufnahme der Wandhaftmagnete hin.
Beschriftete Auslösetaster für die Haftmagnete sind beidseits der
Türelemente anzuordnen.

Soweit nicht an anderer Stelle anderslautend beschrieben, sollen
folgende Schnittstellen bei der Ausführung von FSA gelten:
Lieferung + Einbau Türschließer  AN,
Lieferung + Einbau Rauchmeldezentrale AN,
Lieferung + Einbau FSA  AN,
Lieferung + Einbau Deckenmelder  AN,
Zuführung 230 V bis zur Tür  AG (Elektrogewerk),
Zuführung Buskabel bis zur FSA  AG (Elektrogewerk),
Zuleitung unter Putz für Deckenmelder AG,
Zuleitung auf Putz für Deckenmelder AN,
Zuleitung unter Putz für Taster, Taster AG (Elektrogewerk),
BMA-Buskoppler zur Aufschaltung  AG,
Prüfbuch, Prüfbescheinigung, Inbetriebnahme AN.

3.9 Kraftbetätigte Türen
Kraftbetätigte ("angetriebene") Türen sind generell an
behindertengerechten Gebäudezugängen, Gewerbeküchenzugängen und allen
Türen, die regelmäßig von Personen mit Warenverkehr begangen werden,
vorzusehen.

Es sind ausschließlich flachbauende Antriebe, H < 70 mm, vorzusehen,
alle Rahmenprofile sind hierauf abzustimmen. Alle kraftbetätigten Türen
erhalten zusätzlich zum Sensorleistenantrieb beschriftete
Unterputz-Betätigungstaster.

Soweit nicht an anderer Stelle anderslautend beschrieben, sollen
folgende Schnittstellen bei der Ausführung kraftbetätigter Türen gelten:
Lieferung + Einbau Türantrieb  AN,
Lieferung + Einbau Türöffner 2-flg. Türen  AN,
Lieferung + Einbau Bedienterminal  AN,
Lieferung + Einbau Sensorleiste (n)  AN,
Zuführung 230 V bis zur Tür  AG (Elektrogewerk),
Unterputz-Taster und Kabelzuführung AG (Elektrogewerk),
Prüfbuch, Prüfbescheinigung, Inbetriebnahme AN.

3.10 Beschläge, allgemein
Soweit nicht anders beschrieben, sind die Beschläge standardmäßig für
alle Türen mit Rundrosetten für Drücker und Schloss anstelle von
Schildern vorzusehen.

Sämtliche Bänder von Stahlblech- und Glas-Rahmentüren sind in der
gleichen Farbe wie Türelemente zu verbauen. Außenliegende Bänder sind
nach Montageende mit Sicherung gegen Abschrauben und Herausschlagen der
Bandstifte zu versehen.

Eloxiertes Leichtmetall oder polierte Beschläge sind vom AN während der
Bauzeit gegen Beschädigung und Verunreinigung mit entsprechenden Folien
oder Klebestreifen zu schützen. Diese sind später wieder restlos zu
entfernen.

Malerarbeiten sollen durch die Beschlagarbeiten nicht erschwert werden.
Der AN wird - soweit technisch möglich - erst nach Abschluss der
Malerarbeiten seine Beschläge anbauen.

Alle eingebauten Werkstücke sind einwandfrei gangbar zu machen,
Schlösser, Getriebe, Schließfallen, Riegel, Bänder und alle beweglichen
Teile sind zu reinigen und - soweit zulässig - zu ölen.

Die Länge von Schließzylindern ist so zu wählen, dass die Zylinder
annähernd bündig zu Schildern oder Rosetten stehen, Überstände < 5 mm
sind zulässig, Rückstände sind unzulässig.

Werden Bodendichtungen für Schalldämmzwecke an Türen gefordert, so sind
diese seitenweise unterschiedlich einstellbar auszuführen. Das
Nachstellen muss ohne Aushängen der Türen möglich sein. Die Art des
Fußbodenbelages ist zu erfragen. Beschläge für Hauseingangstüren sind
gegen Aushebeln gesichert zu gestalten, Hauseingangstüren von
Mehrfamilienhäusern sollen Panikschlösser erhalten.

Bei Balkontüren sind grundsätzlich ein Schnäpper mit Zuziehgriff und
eine Aluminium-Sattelschiene als Trittschutz auszuführen.

Für Kippflügel müssen zusätzlich zum Oberlichtbeschlag Fangscheren
vorgesehen werden, welche die Kippbewegung des Flügels nach dem
Aushängen der Öffnungsschere begrenzen (Fangstellung) und Durchschlagen
verhindern.

Stulpflügel sind mit verdeckt liegender Handhebelbedienung auszustatten.
Kantenriegelverschlüsse sind nicht zugelassen.

Bei Parallel-Schiebe-Kipptüren ist eine Aussperrsicherung vorzusehen.

Oliven und Rosetten sind standardmäßig mit Edelstahloberfläche
auszuführen. Farbbeschichtete Oberflächen sind unzulässig.

Beschläge für Fernbedienung, z. B. Kurbeltriebe, sind nicht höher als
1,40 m über dem Fußboden anzubringen. Das gilt sinngemäß auch für
aushängbare mechanische Fernbedienungen.

Beschläge von Dreh-Kipp-Fenstern in Bereichen zur Nutzung von Kindern
oder verwirrten Personen sind vom AN generell als
Kipp-vor-Dreh-Beschläge mit abschließbaren Oliven auszuführen. Für alle
abschließbaren Oliven innerhalb einer Nutzungseinheit sind
gleichschließende Schlösser auszuführen.

Beschläge benachbart angeordneter Elemente (z. B. Außentür und
nebenliegendes Fenster) sollen auf gleicher Höhe über OKF eingebaut
werden.

Die Schlösser sämtlicher Fluchtweg-, Brand- und Rauchschutztüren,
insbesondere jedoch von allen Türen in Flucht- und Rettungswegen sind so
zu wählen, dass mindestens zwei unterschiedliche Knaufzylinder und
mechatronische Knaufzylinder mit Fluchttüreingang (frei beweglicher
Sperrklinke) zum Einsatz gebracht werden können, die Türen müssen durch
Brandversuch in Kombination mit diesen Zylindern geprüft sein.

3.11 Beschläge von Außentüren
Alle Außentüren mit Ausnahme von Balkontüren sind mit mindestens
folgenden Beschlägen auszuführen:

Zugangs- oder Hauseingangstüren
Bänder: 3-tlg., mindestens 3 Bänder, pulverbeschichtet im Profilfarbton,
mit Abschraubsicherung bei außenliegenden Bändern, 3-D-verstellbar
Drücker: Drücker nach EN 179 in Edelstahl, kugelgelagert, mit eigener
Rückstellfeder, außenseitig Knauf als Rohrrahmenbeschlag
Stange: Edelstahlgriffstange außenseitig über ges. Türhöhe, d= > 42 mm
Rosetten: Außenseitig als Sicherheitsrosette mit Anbohrschutz
Schloss: Panikschloss zur Öffnung von der Innenseite als
Fallenriegelschloss
Obentürschließer: OTS als Gleitschienenschließer, silberfarbig,
raumseitig, mit Anschlagbegrenzer und Feststellung in raumseitiger
Montage
Schließblech: Als E-Öffner
Verglasung: VSG aus 2-mal SPG beidseitig als ISO-Scheiben, erforderliche
Kennzeichnung nach BG-Vorgabe durch Folierung
Regenschiene: Nach außen aufschlagende, auf der Wand liegende Türen
erhalten eine Regenschiene

Notausgangstüren
Bänder: 3-tlg., mindestens 3 Bänder, pulverbeschichtet im Profilfarbton,
mit Abschraubsicherung bei außenliegenden Bändern
Drücker: Drücker nach EN 179 in Edelstahl, kugelgelagert, mit eigener
Rückstellfeder, außenseitig Knauf als Rohrrahmenbeschlag
Rosetten: Außenseitig als Sicherheitsrosette mit Anbohrschutz
Schloss: Panikschloss zur Öffnung von der Innenseite als
Fallenriegelschloss, Dreifachverriegelung
Überwachung: Magnetkontakt für Verschlussüberwachung
Obentürschließer: OTS als Gleitschienenschließer, silberfarbig,
raumseitig, mit Anschlagbegrenzer
Schließblech: Als Sicherheitsschließblech zur Vorrüstung für Türöffner
Verglasung: VSG aus 2-mal SPG beidseitig als ISO-Scheiben; erforderliche
Kennzeichnung nach BG-Vorgabe durch Folierung
Regenschiene: Nach außen aufschlagende, auf der Wand liegende Türen
erhalten eine Regenschiene

3.12 Verglasungen
Soweit großflächige Verglasungen an Türen oder Ganzglastüren vorgesehen
sind, sind diese vom AN entsprechend berufsgenossenschaftlicher und
ASR-Anforderungen mittels deutlich sichtbarer Folierung auf Augenhöhe zu
kennzeichnen.

Verglasungen im Brüstungsbereich von Türen und deren Seitenteilen
unterhalb 80 cm sind splittergeschützt durch Verwendung von ESG- oder
VSG-Scheiben auszuführen.

Eine einbauort- und nutzungsspezifische Gefährdungsanalyse dazu, ob
splitter- oder absturzsichernde Verglasungen erforderlich sind, obliegt
dem AN als Teil seiner Werkstatt- und Montageplanung. Sind die
entsprechenden Leistungen nicht Gegenstand der Beauftragung des AN,
bietet dieser dem AG die entsprechenden Mehraufwendungen unaufgefordert
an.

Soweit Verglasungen in Türen absturzsichernde Funktionen zukommen, sind
die Verglasungen vom AN im Rahmen seiner Werkstatt- und Montageplanung
ebenso wie die Befestigungs- und Lasteinleitpunkte der Türelemente
selber entsprechend prüffähig statisch zu bemessen.

## Zusätzlicher Text
Zusätzliche Technische Vertragsbedingungen
Sanitärtrennwände

1 Grundlagen
Für die Leistungen dieses Gewerks gelten die VOB Teil C, insbesondere
ATV DIN 18340 Trockenbauarbeiten und ATV DIN 18355 Tischlerarbeiten, und
die Allgemein Anerkannten Regeln der Technik.

Ergänzend hierzu gelten die Regelwerke der nachstehend genannten
Herausgeber in der zum Zeitpunkt der Ausführung gültigen Fassung als
Grundlage von Kalkulation und Arbeitsausführung:
DGfdB: Deutsche Gesellschaft für das Badewesen e. V.,
DGUV: Deutsche Gesetzliche Unfallversicherung e. V.,
IFBS: Internationaler Verband für den Metallleichtbau e. V.,
IVD: Industrieverband Dichtstoffe e. V.,
RAL: Deutsches Institut für Gütesicherung und Kennzeichnung e. V.

2 Vorbereitung und Planung
Statische Nachweise und erforderliche Detailpunkte für alle Bauteile,
Verbindungen, Befestigungsmittel, Anschluss- und Auflagerpunkte
einschließlich Werkzeichnungen und Prüfzeugnissen, unter
Berücksichtigung der Flächen- und Eigenlasten

3 Ausführung und Konstruktion
3.1 Ausführung
3.1.1 Allgemeine Grundlagen zur Kalkulation
Vor der Durchführung von Stemm-, Bohr- und Einsetzarbeiten an Estrichen,
geputzten Wänden und Decken sind vom AN ggf. vorhandene Leitungen mit
einem Suchgerät zu orten.

Der AN hat sich beim Befestigen von Bauteilen an Vorsatzschalen zu
vergewissern, dass durch die Befestigungsmittel keine Beschädigungen an
sichtbaren Leitungen und Rohren entstehen.

3.1.2 Material, Güte
Alle Metallteile sind vor dem Einbau ausreichend gegen Korrosion zu
schützen. In Feucht- und Nassräumen sind nur nichtrostende Teile zu
verwenden.

3.1.3 Konstruktion
Elastische Fugen sind grundsätzlich zu hinterfüllen, um eine
Dreiflankenhaftung zu vermeiden. Als Hinterfüllung sind
geschlossenzellige, nicht saugende Materialien zu verwenden.

Sämtliche Teile sind oberflächenfertig zu übergeben. Sie sind bis zur
Abnahme vom AN vor Beschädigungen zu schützen.

Bei Ausführung von Spritzdichtungs- und Versiegelungsarbeiten sind die
angrenzenden Flächen mit geeignetem Klebeband vor Verschmutzung zu
schützen. Die Fugenverschlüsse sind zurückgesetzt oder bündig
angeordnet, absolut eben und fluchtgerecht auszubilden.

Beschichtungen in Form von Kunststofffolien, Echtholzfurnieren,
Metallfolien etc. sind an sämtlichen Sichtflächen, auch auf Stirnseiten,
auszuführen. Kanten sind mit überdeckten Hartholzeinleimern zu versehen.
Alle Schnittkanten von Holzplattenwerkstoffen erhalten allseitig, auch
in nicht sichtbaren Bereichen, Anleimer zur Reduzierung der
Feuchtigkeitsaufnahme über die Stirnkanten der Platten.

Die Verankerungskonstruktionen sind grundsätzlich verdeckt auszuführen
und zur Freigabe vorzulegen.

3.2 Sanitärtrennwände
Die Montage der WC-Trennwände erfolgt auf fertige Boden- und
Wandflächen. Die Befestigung der Füße (Eingießen, Aufschrauben,
Aufkleben) wird - wenn nicht anders ausgeschrieben - vom AN festgelegt.
Befestigungen an Fußboden und an nässebelasteten Wänden sind mittels
Epoxy-Dübel auszuführen. Die Anzahl von Befestigungspunkten auf Fliesen-
oder Plattenbelägen aufstehender Elemente ist auf das unumgängliche
Minimum zu beschränken. Da die Befestigungen stets die
Dichtigkeitsebenen von Fliesen, Platten oder Abdichtungen perforieren,
sind sie in wasserdichter Ausführung herzustellen. Zusätzlich zur
Verwendung von Epoxy-Klebedübeln kommen unterhalb der
Stützfußaufstandsbereiche dichtende Unterlagen oder vollflächige
Verklebungen zur Ausführung. Für die vorbeschriebene sachgerechte
Ausbildung der Fußpunktanschlüsse erfolgt keine gesonderte Vergütung,
sie ist mit den Einheitspreisen abgegolten.

Die WC-Kabinentrennwände sind als Elementtrennwände auszuführen. In
öffentlich zugänglichen Bereichen muss durch die Bauart sichergestellt
werden, dass kein Sichtkontakt zwischen den WC-Bereichen vorhanden ist
und auch mit einfachen Werkzeugen nicht hergestellt werden kann. Die
Höhe der Wände ab OKFF beträgt mindestens 2,10 m. Alle Wandelemente sind
im Türsturzbereich mit Aussteifungstraversen auszubilden.

Die Elementwände sind bei nicht öffentlich zugänglichen WCs mindestens
aus feuchtraumbeständigen und bei öffentlich zugänglichen WCs sowie
Duschen aus nassraumbeständigen Materialien in Elementbauweise und,
soweit nicht anders beschrieben, beidseitig mit
HPL-Kunststoffbeschichtungen, wasserbeständig, fäulnissicher,
widerstandsfähig gegen Beschädigungen und besonders pflegeleicht
vorzusehen. Erhöhte Kratz- und Abriebfestigkeit wird durch ein
zusätzliches Overlay sichergestellt. Alle sichtbaren Kanten sind
gerundet und verletzungsfrei ausgeführt.

Die stabförmigen Füße der Aufständerung bestehen, soweit nicht anders
beschrieben, aus Edelstahl, die mit jeweils einer Edelstahlrosette als
Andichtung gegen den Boden versehen sind. Die Füße der Sanitärtrennwände
sollen zum Ausgleich eines Gefälles im Fußboden nachstellbar sein. Sind
Höhenjustierungen produktbedingt nicht möglich, sind erforderliche
Anpassungsarbeiten als Nebenleistung durchzuführen.

Alle Türen sollten, soweit es der Grundriss ermöglicht, in die Kabine
einschlagend eingebaut werden. Die Türbänder sollen die Wahlmöglichkeit
"selbstschließend" oder "selbstöffnend" zulassen. Vor Einbau ist eine
Entscheidung zu treffen. Die Türbeschläge gestatten ein Offenhalten der
Tür im Winkel von mindestens 150°. Alle Türen erhalten eine Möglichkeit
der Notentriegelung mit einfachem Werkzeug von außen, die Türschlösser
sind mit Frei-/Besetzt-Anzeigen versehen.

Kabinentrennwände und Wände zu Vorräumen schließen seitlich dicht an die
Umfassungwände an, sodass kein Einblick möglich ist.

Zwischen den Urinalen sämtlicher WC-Anlagen werden - soweit in
Leistungspositionen beschrieben - Schamwände aus dem Material der
WC-Kabinentrennwände eingebaut. Diese haben eine Bodenfreiheit von
mindestens 50 cm und sind derart mechanisch stabil mit der Wand
verbunden, dass Schäden aus Vandalismus (wie seitlichem Wegdrehen) nur
unter großen Kraftanstrengungen möglich sind.

## 16_HB2026_PreK410
Datum: 20.03.26

### 1 INNENTÜREN

#### 1.1 OBJEKTTÜREN

*Hinweis*
Ausführung aller Türen gemäß dieser Systembeschreibung.

Allgemein:
Alle Türen sind als Objekttüren geeignet für den
Einsatz in öffentlichen Gebäuden anzubieten.

Komplett-Beschichtung werkseitig
Ecken und Kanten müssen abgerundet (> 2 mm) oder
entsprechend stark gefast sein.
Anleimer als verdeckter Anleimer oder
Hartholz-Einleimer
Klinkenhöhe bei 1,05 m.

Klimaklasse: II ansonsten lt. LV-Text
Beanspruchungsgruppe: S

Türblatt
Grundaufbau:
Türstärke 40 - 43 mm
stabiler umlaufender Rahmen bzw. gemäß statischer
Erfordernis
Türblatt ungefälzt

Einlage:
Vollspan

Oberflächen Türblätter und Zargen:

HPL-Schichtstoff nach DIN EN 438
Kratzfest nach DIN EN 438
Abriebfest nach DIN EN 438
Stoßfest nach DIN EN 438
Wasserdampftest nach DIN EN 438
Temperaturbeständig nach DIN EN 438
Reinigung nach DIN EN 438
Lichtecht nach DIN EN 438

Angebotenes Fabrikat:
.............................................

Beschichtungsdicken
0,80 mm Standarddicke für normale Beanspruchung

Kante:  Furnier oder Kunststoff
Bandoberteile:  VX-Bänder, 3-D verstellbar für den
Objektbereich
  3 Stück bzw. je nach Statik Hersteller

Angebotenes Fabrikat:  ......................

Drückergarnitur /Schloss:
1 Paar Türdrücker / Rosettengarnitur/ Edelstahl,
Ausführung mit Objektlagerung
Formvorgabe:
(oder gleichwertig)

Fabrikat Türdrücker:
........................................

Lieferung und Einbau Schloss, Profilzylinder sowie
Lieferung Schlüssel erfolgen bauseits (Schließsystem),
alternativ Blindzylinder auf Anforderung preisneutral

Sonstiges: Lüftungsgitter/Trittschutz/Lichtöffnung
gemäß LV-Position

Standardzargen

Zierfalzzargen, Spiegel ca. 35 mm, aus Stahl für den
Einbau in Massivwände oder Trockenbauwände als
zweiteilige Zarge oder einteilige Umfassungszarge
für ungefälzte Türblätter

Bei Einbau in Massivwand gilt immer > Einbau vor Putz
und Estrich, einteilige Zarge ohne Mehrpreis

Dichtung:
eingezogene umlaufende Falzdichtung bzw. gemäß
Anforderung Rauchschutz
Bandunterteile:  VX-Bänder, 3-D verstellbar für den
Objektbereich,
  2 - 3 Stück nach Statik Hersteller

Angebotenes Fabrikat: .....................

Anzahl Bänder:  ..........................

Oberflächen der Zargen: Grundierung und Endbehandlung
ab Werk, Farbton nach RAL Classic, nach Montage
kompletter Schutz der Zargen bis zum Einbau der
Türblätter.

Beschläge:
Beschlagsanordnung verdeckt.
Griffe Hebel und Schlösser müssen mit einem Abstand von
mindestens 25 mm zur Gegenschließkante angeordnet sein,
so dass ein Einklemmen der Finger an der Schließkante
verhindert wird. Kanten im Berührungsbereich sind
abzurunden.

System-Zubehör:
Zubehörteile wie Zylinderrosetten, Drückerstifte,
Dichtstücke, Befestigungszubehör, Hilfsmittel,
Materialien wie Abdeckleisten und Fußpunktabdichtungen
werden in den folgenden Beschreibungen nicht besonders
erwähnt; diese Zubehörteile sind jedoch in jedem Fall
mitzuliefern und werden nicht gesondert vergütet.

Befestigung:

Befestigung an Innenmauerwerk aus: Kalksandstein oder
Beton.

Einteilige Stahlzarge:
Unter Berücksichtigung des Meterrisses bei
Bodeneinstand wird die Stahlzarge senkrecht und
waagerecht ausgerichtet. Bei Betonwänden wird die
Leibung in der Regel mit einer Flex in Höhe der Anker
aufgeschnitten und die Anker eingeschoben, zur
Befestigung in Mauerwerk werden die Maueranker
(Steinanker) in eine geöffnete Mörtelfuge eingeschoben.
Anschließend wird vollflächig eingemörtelt. Dies gilt
insbesondere für den Bereich der Feuerschutz- und
Rauchschutz-Türelemente, hier wird eine vollständige
Einmörtelung längs und quer gefordert, sie ist
Bestandteil der amtlichen Zulassung.

Zweiteilige Stahlzarge:
Nach dem Ausrichten werden die Schraubanker in der
Leibung mit Dübeln verschraubt. Die Gegenzarge wird
dann in die Falznut geschoben. Beide Zargenteile werden
in der Nut des Falzes durch Blechschrauben miteinander
verschraubt. Die abschließend eingezogene Dichtung
verdeckt die Schraubköpfe. Eine vollflächige,
umlaufende Einmörtelung längs und quer ist Bedingung
der amtlichen Zulassungen für T90-Elemente. Alternativ
zur vollständigen Hintermörtelung ist bei T30- und
RS-Türelementen das Ausfüllen des Zwischenraums mit
Gipskartonstreifen zulässig, die Resthohlräume sind
dann mit Gipsmörtel auszufüllen.
Befestigung verdeckt. U.a. erforderliche
Schraubenlängen und Befestigungsabstände der
senkrechten Blendrahmenteile. Die Zargen sind
vollständig zu hintermörteln (im EP enthalten!).

Ausführung einschließlich  umlaufender, beidseitiger
Acrylfuge

Herstellerangabe Türelemente:

................................................
(Vom Bieter auszufüllen)

Lieferzeiten nach technischer Klärung:
.......................................................
.

##### 1.1.1 FEUCHTRAUMTÜREN

**1.1.1.1 Objekttüren, 1-flg., MW 115 mm, 760 x 2010 mm, mit WC-Verr.**
Ausführung gemäß:

- Systembeschreibung,
- Zeichnungen
- und Aufmaß vor Ort

Ausführung Türblatt / Zarge:

- Zargen aus Edelstahl
- Umfassungszarge
- als Objekt-Innentür, 1-flüglig
- Öffnungsrichtung gemäß Grundriss
- inkl. WC-Verriegelung von Innen mit gesonderter
Vorrichtung (Tür mit PZ-  Schloss)

Angebotenes Fabrikat :
.......................................................
.................................

Beschläge:
- Klinke / Klinke und PZ-Schloss

Wandstärke:  ca. 150 mm MW inkl. beidseitig Putz +
Fliese
  (geschätzt ca. 150-160 mm)
Maulweite:  Eigenkalkulation
Rohbaumaß:  760/2010 mm

Einbauort: WC
Menge: 3,000 St

**1.1.1.2 Objekttüren, 1-flg., MW 115 mm, 885 x 2010 mm, mit PZ-Schloß**
Ausführung gemäß:

- Systembeschreibung,
- Zeichnungen
- und Aufmaß vor Ort

Ausführung Türblatt / Zarge:

- Zargen aus Edelstahl
- Umfassungszarge
- als Objekt-Innentür, 1-flüglig
- Öffnungsrichtung gemäß Grundriss
- inkl. WC-Verriegelung von Innen mit gesonderter
Vorrichtung (Tür mit PZ-Schloss)

Angebotenes Fabrikat :
.......................................................
.................................

Beschläge:
- Klinke / Klinke und PZ-Schloss

Wandstärke:  ca. 150 mm MW inkl. beidseitig Putz +
Fliese
  ( geschätzt ca. 150-160 mm)
Maulweite:  Eigenkalkulation
Rohbaumaß:  885/2010 mm

Bereich:  HWR
Menge: 1,000 St

**1.1.1.3 Objekttüren, 1-flg., MW 115 mm, 1010 x 2010 mm, mit PZ-Schloß**
Ausführung gemäß:
- Systembeschreibung,
- Zeichnungen
- und Aufmaß vor Ort

Ausführung Türblatt / Zarge:
- Zargen aus Edelstahl
- Umfassungszarge
- als Objekt-Innentür, 1-flüglig
- Öffnungsrichtung gemäß Grundriss
- inkl. WC-Verriegelung von Innen mit gesonderter
Vorrichtung (Tür mit PZ-Schloss)

Angebotenes Fabrikat :
.......................................................
.................................

Beschläge:
- Klinke / Klinke und PZ-Schloss
Wandstärke:  ca. 150 mm MW inkl. beidseitig
Putz+Fliese
  ( geschätzt ca. 150-160 mm)
Maulweite:  Eigenkalkulation
Rohbaumaß:  1010/2010 mm

Bereich:  Küche
Menge: 1,000 St

**1.1.1.4 Obentürschließer für barrierefreie Türen nach DIN 18040**
liefern und montieren
Obentürschließer für die Montage an barrierefreien
Türen nach DIN 18040, Größe 3 - 5, bis Flügelbreite
1.250 mm bei max. 47 Nm Öffnungsmoment, hoher
Wirkungsgrad über 80 %, stark abfallendes
Öffnungsmoment entsprechend Einbausituation
an-/abschaltbar, mit ECline-Gleitschiene, von vorn
einstellbare Schließkraft, Schließgeschwindigkeit,
Öffnungsdämpfung und Endschlag, mit optischer
Größenanzeige, Normalmontage auf Türblatt Bandseite,
mit Montageplatte oder umgekehrt (preisneutral)

Farbton:
( X) silberfarbig

Angebotenes Fabrikat: .................

Einbauort: WC-Türen
Menge: 5,000 Stk

##### 1.1.2 TRENNWANDANLAGEN FÜR SANITÄRRÄUME

**1.1.2.1 WC-Trennwandsystem Höhe 2000mm+150mm, bodenfrei, lief., montieren**
*** Bezugsbeschreibung
aus 38 mm Vollspanplatte mit beidseitiger 2 mm
HPL-Beschichtung

Anlagenhöhe: 2020 mm einschließlich 150 mm
Bodenfreiheit

Vorder- und Seitenfront:
38 mm starke Vollspanplatte mit beidseitiger 2 mm
HPL-Beschichtung, Oberfläche raumatt, stoß- und
kratzfest, alle nicht mit Aluminiumprofil eingefassten
Kanten mit 2 mm starkem Umleimer, oberer Abschluss der
Tür- und Seitenfront mit einem Spezial-Aluprofil zur
Stabilisierung der Anlage, Wandanschlüsse mit
Aluminium-U-Profilen

Beschläge:
Aluminiumbänder, WC-Einsteckschloss mit Falle und
Riegel, Kunststoff-U-Form Sicherheitsdrücker mit
Schauscheibe rot/weiß und Riegelolive mit
Notöffnungsvierkant für Dornschlüssel

Zwischen- /Trennwände:
28 mm starke Vollspanplatte mit beidseitiger
Melaminharzbeschichtung, Oberfläche stoß- und
kratzfest, alle nicht mit Aluminiumprofil eingefassten
Kanten mit 2 mm starkem Umleimer, Wand- und
Plattenanschlüsse mit Aluminium-U-Profilen zum
Bautoleranzausgleich

Stützfüße:
18 mm E6/EV1 eloxiertes Aluminium-Rundrohr mit
Kunststoffabdeckrosette in den Standardbeschlagsfarben,

Verstellbereich der Stützfüße: ca. -10 mm/+20 mm

Standardzubehör:
Türpuffer weiß (selbstklebend), Kleiderhaken in der
Beschlagsfarbe

Profiloberflächen:
EV6/EV1 eloxiert im Standardbereich

Beschlagsfarben:
Wahl nach Herstellerkarte ohne Mehrpreis

Plattendekore:
Wahl nach Hersteller Standardkarte ohne Mehrpreis

Sonstiges:
Wand- und Rückplattenanschluss mittels 1 x 90°
Anschlussprofil, 1 x 90° An-
schlussprofil

Befestigungsuntergrund :
GK-Vorwand und Fliesen sowie KS-Mauerwerkwand mit Putz
und Fliesen.

Elementhöhe:  ca. 1870mm+150mm Bodenfreiheit

Angeb. Fabrikat: ...................................
Menge: 11,000 m2

**1.1.2.2 Zulage f. Türen,B=625mm,i. WC-Trennwandsystem, lief., montieren**
Zulage für Lieferung und Einbau von Türen in vor
beschriebenem WC-Trennwandsystem mit 38 mm
Vollspanplatte mit beidseitiger 2mm HPL-Beschichtung.

Konstruktion und Material wie Vorderfronten, Ausführung
als Falztüren, flächenbündig, ohne zusätzliche
Anschlagprofile, Längskanten aus Echtholzanleimer mit
Türanschlagpuffer zur Geräuschdämpfung, alle sichtbaren
Kanten, d. h. oben und unten sind mit einer 2 mm
Kunststoffsicherheitskante umleimt,

Leistungen inkl. Herstellung Wandöffnungen im System

Türbreiten:  625 mm (Standard)
Menge: 5,000 St

**1.1.2.3 Schamwand, liefern, montieren**
*** gemäß Ausführungsbeschreibung aus 38 mm Vollspanplatte mit beidseitiger 2 mm
*** wie Position 1.1.2.1
aus 28 mm melaminharzbeschichteter Vollspanplatte.
Alle Kanten mit einer 2 mm Kunststoffsicherheitskante
umleimt.
Sämtliche Ecken und Kanten sind in einem Radius von 2
mm gerundet.

Stehende Variante:
txh=600mmx1.600mm (immer inklusive 150mm
Bodenfreiheit).
Zur Stabilisierung erfolgt die Wandbefestigung mit
Alu-Wandanschlussprofil und Stützfuß.
Menge: 1,000 St

##### 1.1.3 ANBAUTEN, AUFBAUTEN, SONSTIGES

**1.1.3.1 Wandpuffer "Bummsinchen", liefern, montieren**
selbstklebend
Menge: 5,000 St

**1.1.3.2 Wandpuffer, Edelstahl, Gummi, liefern, montieren**
Wandpuffer liefern und montieren.

Einzellängen/Grundlänge:
Grifftiefe von VK Griff bis Türblatt zzgl. 20 mm in
Eigenkalkulation

Material: Edelstahl/Gummi

Angebotenes Fabrikat: ...................
Menge: 5,000 St

**1.1.3.3 T-Stop-Gleitschiene mit Drehlager (integr. Öffnungsbegrenz.), liefern, montieren**
*** Bedarfsposition ohne GB
T-Stop-Gleitschiene mit Drehlager mit integrierter
Öffnungsbegrenzung (ohne
Türschließerfunktion), Montage auf der Bandseite

Farbton:
( x ) silberfarbig
(  ) weiß
(  ) RAL
Menge: 1,000 Stk

##### 1.1.4 STUNDENLOHNARBEITEN

*Hinweis*
Stundenlohnarbeiten dürfen nur auf besondere Anordnung
des Auftraggebers durchgeführt werden. Die
Stundenzettel sind täglich abzurechnen.

Die angebotenen Stundensätze gelten für die gesamte
Bauzeit und unabhängig von den tatsächlich geleisteten
Stunden. Der Nachweis erfolgt über Stunden- lohnzettel,
die vom AG gegenzuzeichnen sind. In die Stundensätze
sind alle Aufwendungen wie Lohnkosten, Sozialkosten,
Lohnnebenkosten, Allgemeine Geschäftskosten, Wagnis und
Gewinn und ggf. Baustellengemeinkosten einzu- rechnen.
Nicht einzurechnen sind Zuschläge für vom AG
angeordnete Überstunden, Nacht-, Sonntags- und
Feiertagsarbeiten. Diese werden gesondert vergütet.

**1.1.4.1 Stundensatz Vorarbeiter**
Menge: 1,000 h

**1.1.4.2 Stundensatz Facharbeiter**
Menge: 1,000 h

**1.1.4.3 Stundensatz Helfer**
Menge: 1,000 h
